# Sanierung Bettenhaus 2
Angebotsaufforderung (GAEB 90, DA83)
Eröffnung: 18.08.21 09:10
Währung: EUR
Auftraggeber: Sportschule Baden-Baden Steinbach im Badischen Sportbund Fre

## Verkehrswegebauarbeiten/Aussenanlagen
Datum: 14.07.21

### 01 Verkehrswegebauarbeiten/Aussenanlagen

*Hinweis*
BAUBESCHREIBUNG

Die Sportschule Steinbach plant den Umbau und die
Sanierung vom Bettenhaus 2, einem dreigeschossigen
Gebäude mit zentral gelegenen Haupttreppenhaus.

Im 2.OG werden vier bestehende Zimmer zu Rollstuhl
gerechten Zimmern umgebaut, die Wände werden versetzt
und die Bäder neu errichtet.
In 12 weiteren Zimmern werden die Bäder mit neuer
Sanitär-Installation und  Lüftern erneuert.
In den Zimmern werden Boden-, Wand- und Deckenflächen
erneuert, neue Türen werden eingebaut.
Die Elektroinstallation wird in Zimmern und Bädern
erneuert und neue Beleuchtung eingebaut.
Alle Räume erhalten eine neue Möblierung.
Im Flur wird ein Zimmer für den Studienleiter errichtet
mit neuem Bad.
Die Flure erhalten einen neuen Bodenbelag, Wand- und
Deckenanstrich.

Im 1.OG werden in 7 Zimmern die Bäder mit neuer
Sanitär-Installation und Lüftern erneuert.
In den Zimmern werden Boden-, Wand- und Deckenflächen
erneuert, die Türen werden erneuert.
Die Flure erhalten einen neuen Wand- und
Deckenanstrich, teilweise wird der Boden erneuert.
Die Elektroinstallation wird in Zimmern und Bädern
erneuert und neue Beleuchtung installiert.
Alle Räume erhalten eine neue Möblierung.
Ein Behinderten-WC wird in einem bestehenden Lagerraum
eingebaut.
Im Schwimmbadbereich wird eine neue Lehrerumkleide
errichtet.

Im EG werden in Teilbereichen die Böden aufbereitet und
die Wände und Decken gestrichen.
Bestehende Lagerräume werden renoviert.
Die Sanitärleitungen aus dem 1.OG werden über der Decke
im EG teilweise angeschlossen.
Hierfür werden in Teilbereichen die Gipskartondecken
demontiert und später wieder montiert.

Im KG werden neue Brandschutztüren eingebaut.
Ein Unterfluraufzug wird eingebaut, mit dem Lasten vom
EG ins KG befördert werden können.
Zum Aufzug wird ein neuer gepflasteter Fussweg
errichtet.

Das Treppenhaus erhält einen neuen Anstrich, die
Bodenbeläge werden aufbereitet, eine neue Beleuchtung
wird installiert.

Alle Zimmer werden mit Rauchmeldern ausgestattet, die
Brandmeldeanlage wird erweitert
und auf die Feuerwehr aufgeschaltet, die
Sicherheitsbeleuchtung wird ergänzt.
Die bestehende Aufzugsanlage am Treppenhaus wird
saniert und behindertengerechte Aufzugskabinen
eingebaut.

Lagerflächen für Material werden entlang der Südseite
am Gebäude bereitgestellt.
Materialanlieferungen sind mit der Bauleitung
abzustimmen.

Baustellen-WC´s mit Waschbecken werden bauseits bereit
gestellt.

Auf Grund der Covid-19-Situation sind die derzeit
gültigen Hygiene- und Gesundheitsschutzmassnahmen im
räumlichen Kontext zur Baustelle einzuhalten.
Im  Zugangsbereich zur Baustelle, im EG und im
Treppenhaus sind Masken zu tragen.

*Hinweis*
Technische Vorbemerkungen

Verkehrswegebauarbeiten
Pflasterdecken u. Plattenbeläge

Als Grundlage für die Ausführung, Aufmaß und Abrechnung
gilt die VOB, Teil C, soweit
nicht andere Vereinbarungen aus den Angebotsunterlagen
hervorgehen. Für die Baustoffe,
Materialien und deren Verarbeitung gelten die einzelnen
DIN-Normen, soweit diese in den
nachfolgenden Normen erwähnt worden sind:

DIN 18299Allgemeine Regelungen für Bauarbeiten jeder
Art

DIN 18300Erdarbeiten

DIN 18303Verbauarbeiten

DIN 18306Entwässerungskanalarbeiten

DIN 18318Verkehrswegebauarbeiten

DIN 18320Landschaftsbauarbeiten

DIN 18331Beton- und Stahlbetonarbeiten

DIN 18201Toleranzen im Bauwesen

DIN 18203Toleranzen im Hochbau

DIN 18332  Naturwerksteinarbeiten

DIN 18333Betonwerksteinarbeiten

DIN 18360Metallbauarbeiten

DIN 18459  Abbruch- u. Rückbauarbeiten

Ist in den einzelnen Pos. nichts anderes bestimmt, sind
sämtliche Materialien und Hilfsstoffe
vom Bieter zu liefern. Preise gelten für Material und
Lohn.

#### 01.01 BAUSTELLENEINRICHTUNG

**01.01.0001 Baustelleneinrichtung**
Baustelle einrichten, sichern, und nach Beendigung der
Arbeiten räumen.
An- u. Abtransport der Baumaschinen auf Baustelle.
Vorhalten der Baumaschinen und Geräte.
Menge: 1,000 psch

**01.01.0002 Bauzaun aufstellen**
Vorhalten und beseitigen als Drahtmaschen-Bauzaun, auf
Betonfüße aufgesteckt; Zaunoberkante bis 2 m, Zaun mit
Beleuchtung ausstatten (Betreiben Beleuchtung wird
nicht gesondert vergütet),
Vorhaltedauer ist die gesamte Bauzeit.
Menge: 20,000 m

#### 01.02 ABBRUCH-, ERD-, BETON-, MAUERARBEITEN

**01.02.0001 Oberboden ausheben und entsorgen**
Oberboden und Erdmaterial, Bodenkl. 3-5,
Oberboden von 15-20cm unbelastet, ausheben,
aufladen und entsorgen.
Menge: 12,000 m2

**01.02.0002 Erdaushub, ausheben und entsorgen**
Erdaushub, Bodenklasse 3 - 5 nach DIN 18300,
Abtragsfläche waagrecht,
Bodenmaterial: Z0
Aushubtiefe: ca. 40cm, als Maschinenaushub.
Aushub-Ort: Böschung an westlicher Grenze
Ausheben, Aufladen, Abtransportieren.
Material wird Eigentum des AN und ist zu entsorgen,
inkl. Deponiegebühren.
Menge: 8,000 m3

**01.02.0003 Handaushub an besonders schwierigen Stellen**
Handaushub an besonders schwierigen Stellen
oder nachträgliche Anordnung der Bauleitung.
Diese Arbeiten dürfen nur nach Absprache mit der
Bauleitung ausgeführt werden.
Menge: 1,000 m3

**01.02.0004 Aushub für Fundament**
Boden für Fundamente profilgerecht lösen, aufladen
und abfahren.
Breite der Fundamentsohle: 0,70m
Aushubtiefe: bis 0,30m
Bodenklasse: 3
Menge: 1,000 m3

**01.02.0005 Ortbeton für Streifenfundament**
Ortbeton für Streifenfundamente, in allen Abmessungen,
unbewehrt für Winkelsteine,
als Normalbeton DIN 1045, C 20/25,
Obere Betonfläche waagrecht.
Menge: 2,500 m3

**01.02.0006 Mauerscheiben aus L-Steinen 80 cm x 49 cm**
Mauerscheiben aus L-Steinen, sach- u. fachgerecht,
nach Herstellerangaben, in Sichtbeton grau, liefern
und versetzen, auf Fundament einschl.
Fundamentstreifen.
Höhe = 80 cm
Länge = 49 cm
Siehe Plan EG-W
Einbauort: EG, Zugangsweg zu Unterflurazfzug
Fabrikat: Fa. Kronimus Mauerscheiben, o.glw.

Angeb.Fabrikat:______________________________
  (vom Bieter
einzutragen)
Menge: 5,000 m

**01.02.0007 Mauerscheiben aus L-Steinen 55 cm x 49 cm**
Mauerscheiben aus L-Steinen, sach- u. fachgerecht,
nach Herstellerangaben, in Sichtbeton grau, liefern
und versetzen, auf Fundament einschl.
Fundamentstreifen.
Höhe = 55 cm
Länge = 49 cm
Siehe Plan EG-W
Einbauort: EG, Zugangsweg zu Unterflurazfzug
Fabrikat: Fa. Kronimus Mauerscheiben, o.glw.

Angeb.Fabrikat:______________________________
  (vom Bieter
einzutragen)
Menge: 1,500 m

**01.02.0008 Mauerscheiben aus L-Steinen 45 cm x 49 cm**
Mauerscheiben aus L-Steinen, sach- u. fachgerecht,
nach Herstellerangaben, in Sichtbeton grau, liefern
und versetzen, auf Fundament einschl.
Fundamentstreifen.
Höhe = 45 cm
Länge = 49 cm
Siehe Plan EG-W
Einbauort: EG, Zugangsweg zu Unterflurazfzug
Fabrikat: Fa. Kronimus Mauerscheiben, o.glw.

Angeb.Fabrikat:______________________________
  (vom Bieter
einzutragen)
Menge: 1,500 m

**01.02.0009 Mauerscheiben aus L-Steinen 80 cm x 49 cm, Ecke**
Mauerscheiben aus L-Steinen, sach- u. fachgerecht,
nach Herstellerangaben, in Sichtbeton grau, liefern
und versetzen, auf Fundament einschl.
Fundamentstreifen.
Zulage für positive Eckausbildung
Höhe = 80 cm
Länge = 49 cm
Siehe Plan EG-W
Einbauort: EG, Zugangsweg zu Unterflurazfzug
Fabrikat: Fa. Kronimus Mauerscheiben, o.glw.

Angeb.Fabrikat:______________________________
  (vom Bieter
einzutragen)
Menge: 1,000 St

#### 01.03 TRAGSCHICHTEN UND BELÄGE

**01.03.0001 Planum herstellen**
Planum herstellen für Gesamtfläche.
Auf- und Abtragsstärken:  bis +/- 10 cm,
Bodenklassen: 3 und 4,
zulässige Abweichung von der Sollhöhe +/- 2 cm.
Menge: 15,000 m2

**01.03.0002 Pflasterbelag liefern und verlegen, Betonpflaster**
Liefern und verlegen von Betonpflasterstein mit
garantierter
Frost- u. Tausalzbeständigkeit von 10 Jahren, erhöhter
abrieb- u. Wetterungsbestand,
sowie einer Mindestvorsatzdicke von 8 mm, ansonsten
Güteeigenschaften nach DIN EN 1338:
Gleit / Rutschwiderstand: SRT = 55.
Die Steine sind entsprechend dem vorgeschriebenen
Verlegemuster auf einer Bettung aus
Edelbrechsand-Splitt-Gemisch der Körnung 0-5mm in 3-5cm
Stärke zu verlegen, Fugen mit
Edelbrechsand-Splittgemisch der Körnung 0-5mm
einzusanden und abzurütteln.
Die DIN 18318, die ZTVPflaster-StB 06, die
TLPflaster-StB 06, das Merkblatt für Flächenbefestigung
mit Pflaster- und Plattenbelägen (MFP 1 2003), die
Broschüre "Dauerhafte Verkehrsflächen mit
Betonpflastersteinen" des Betonverbands SLG und die
Einbauempfehlungen des Herstellers sind zu beachten.
Pflasterstein mit bruchrauen und unregelmäßigen Kanten
(gekollerte Pflastersteine)
Oberfläche:  Farbe Muschelkalk meliert Nr.
700
Maße Normalstein:  17,5 x 10,5 x 7 cm u. 4 weitere
Rastermasse
Fabrikat: Betonpflaster "Heibronner Antik Pflaster, Fa.
Kronimus

Angeb.Fabrikat:_______________________________
  (vom Bieter
einzutragen)
Menge: 15,000 m2

**01.03.0003 Pflasterbelag, Zulage Rampenausbildung**
Liefern und verlegen von Betonpflasterstein.
Zulage für Ausbildung einer Rampe mit ca.  10% Gefälle
Oberfläche:  Farbe Anthrazid Nr.15, grau Nr.
158
Maße Normalstein:  17,5 x 15,75 x 7 cm u.21x17,5x7 cm
Fabrikat: Betonpflaster "Heibronner Antik Pflaster,
  Fa. Kronimus, o.glw.

Angeb.Fabrikat:_______________________________
  (vom Bieter
einzutragen)
Menge: 8,000 m2

**01.03.0004 Untergrund verdichten**
Untergrund für Verkehrsflächen verdichten.
Verformungsmodul EV2 mind. 45 MN/m²,
Bodenklassen:  3 und 4.
Menge: 15,000 m2

**01.03.0005 Schottertragschicht**
Schottertragschicht ZTVT-StB 86 in Wegen,
liefern sowie fach- und sachgerecht einbauen.
Verdichtungsgrad DPr mind. 100%,
aus Schotter-Splitt-Sand-Gemisch:
Körnung 0/45 mm,
Schichtdicke:  bis 30 cm.
Menge: 5,000 m3

**01.03.0006 Einbau Kiesschüttung, Körnung 0/32**
Auffüllungen herstellen unter Fundamenten un
Bodenplatte
Material: nichtbindiger, ungleichförmiger,
weitgestufter Kies,
Körnung 0/32mm; Bodengruppe GW, GI
Lagenweise einbauen und verdichten,
Die Schüttlagen sind auf max. 20cm Dicke zu begrenzen.
Verdichtungsgrad: 100% der einfachen Proctordichte
Einbautiefe: 100cm unter UK Fundament
Abrechnung nach Lieferscheinen.
Menge: 3,000 m3

**01.03.0007 Pflastersteine schneiden**
Zulage zu vorbeschriebener Pos. für Pflastersteine mit
Steinknacker
auf Passlänge schneiden für Anpassungen an
Pflasterrändern,
Schrägen und Rundungen
Menge: 10,000 m

**01.03.0008 Filtervlies**
Filtervlies
Gewicht nach DIN 53854: 300 g/m²,
Festigkeitsklasse 4 (3200 N) nach CBR Test laut
DIN 54307,
liefern und mit 10 cm Überlappung verlegen hinter
den Stoßfugen der Mauerscheiben.
Abrechnung nach überdeckter Fläche ohne
Berücksichtigung der Fugenüberlappung.
Menge: 8,000 m2

#### 01.04 STUNDENSÄTZE

**01.04.0001 Stundensatz Vorarbeiter**
Arbeiten, welche nicht in den Positionen erfaßt sind
und
gegen Nachweis zur Ausführung kommen:  Vorarbeiter
Menge: 5,000 Std

**01.04.0002 Stundensatz Facharbeiter**
Arbeiten, welche nicht in den Positionen erfaßt sind
und
gegen Nachweis zur Ausführung kommen: Facharbeiter
Menge: 5,000 Std

**01.04.0003 Stundensatz Helfer**
Arbeiten, welche nicht in den Positionen erfaßt sind
und
gegen Nachweis zur Ausführung kommen:  Helfer
Menge: 5,000 Std

USt %: 19,00
